# Cumbrera-remate pirámide

- Propiedad del archivo: CONSTRUNARIO
- Formato: FIEBDC-3/2012
- Programa: Construnario Versión 3.51
- Fecha de los precios: 24/07/2015
- Divisa: EUR

| Código | Ud | Descripción |
|---|---|---|
| PESAQ91 | u | Cumbrera-remate pirámide |
