# Cumbrera a 3 aguas con inclinaciĆ³n

- Propiedad del archivo: CONSTRUNARIO
- Formato: FIEBDC-3/2012
- Programa: Construnario VersiĆ³n 3.51
- Fecha de los precios: 24/07/2015
- Divisa: EUR

| Código | Ud | Descripción |
|---|---|---|
| PESAQ60 | u | Cumbrera a 3 aguas con inclinaciĆ³n |
