# Teja cerámica mixta

- Propiedad del archivo: CONSTRUNARIO
- Formato: FIEBDC-3/2012
- Programa: Construnario Versión 3.51
- Fecha de los precios: 24/07/2015
- Divisa: EUR

**C1202ESC-2** Teja cerámica mixta
TEJA MIXTA Teja mixta de doble curva, donde canal y cobija unen diseño y funcionalidad para conseguir cubiertas de fácil montaje con la especial belleza de los tejados árabes. Fabricadas en rojo intenso y en masa paja blanca, dispone de un gran número de acabados con los que obras nuevas se integran perfectamente con viejas construcciones. Disponibles en dos tamaños y con una gran variedad de complementos para garantizar una durabilidad a prueba del tiempo bajo cualquier tipo de puesta en obra. Las tejas mixtas en arcillas rojas de La Escandella responden a las especificaciones de la norma Europea EN-1304. Ensayos diarios son realizados en los laboratorios de La Escandella y controlados por laboratorios externos acreditados de cada marca de producto. Las tejas de acabado esmaltado están libres de plomo, tienen alta resistencia a las heladas así como disponibilidad de tamaños y piezas especiales. 35 años de garantía.
