# Cubierta de teja mixta grande, marrón

- Propiedad del archivo: CONSTRUNARIO
- Formato: FIEBDC-3/2012
- Programa: Construnario Versión 3.51
- Fecha de los precios: 24/07/2015
- Divisa: EUR
- Código: ceramica-la- (07/03/2022)

**UESATGM** m2 Cubierta de teja mixta grande, marrón (09/09/2015)
M2. Cobertura de teja cerámica mixta grande de 470x286x75 mm de LA ESCANDELLA, para instalación en seco, fijación con clavos, tornillos o ganchos, según EN 538, EN 539-1, EN 539-2, EN 1024. Para pendientes inferiores a las recomendadas, deberá emplearse una barrera impermeable a fin de garantizar la estanquidad de la cubierta (no incluida).

| Código | Ud | Descripción | Rendimiento |
|---|---|---|---|
| PESATGM | u | Teja mixta grande marrón (material) | 10.550 |
| PESAQ19 | u | Teja de ventilación mixta grande (material) | 0.142 |
| %ESA3 | % | Medios auxiliares | 0 % |
| OGENO01.0003 | h | Oficial primera (mano de obra) | 0.340 |
| OGENO01.0005 | h | Ayudante (mano de obra) | 0.340 |
