# Cubierta de teja mixta grande, esmaltada 1 cara

- Propiedad del archivo: CONSTRUNARIO
- Formato: FIEBDC-3/2012
- Programa: Construnario VersiĆ³n 3.51
- Fecha de los precios: 24/07/2015
- Divisa: EUR
- Código: ceramica-la- (07/03/2022)

**UESAETG_1** m2 Cubierta de teja mixta grande, esmaltada 1 cara
M2. Cobertura de teja cer?mica mixta grande de 470x286x75 mm (tolerancia normativa ?2%), esmaltada 1 cara de LA ESCANDELLA, para instalaci?n en seco, fijaci?n con clavos, tornillos o ganchos, seg?n EN 538, EN 539-1, EN 539-2, EN 1024. Para pendientes inferiores a las recomendadas, deber? emplearse una barrera impermeable a fin de garantizar la estanquidad de la cubierta (no incluida).

| Código | Ud | Descripción | Rendimiento |
|---|---|---|---|
| PESAETG_1 | u | Teja mixta grande esmaltada 1 cara (material) | 10.550 |
| PESAQ19 | u | Teja de ventilaciĆ³n mixta grande (material) | 0.142 |
| %ESA3 | % | Medios auxiliares | 0 % |
| OGENO01.0003 | h | Oficial primera (mano de obra) | 0.340 |
| OGENO01.0005 | h | Ayudante (mano de obra) | 0.340 |
