# Cubierta de teja mixta pequeña 441x263x73 mm, esmaltada 2 caras

- Propiedad del archivo: CONSTRUNARIO
- Formato: FIEBDC-3/2012
- Programa: Construnario Versión 3.51
- Fecha de los precios: 24/07/2015
- Divisa: EUR
- Código: ceramica-la- (07/03/2022)

**UESAETP_2** m2 Cubierta de teja mixta pequeña 441x263x73 mm, esmaltada 2 caras
M2. Cobertura de teja cer?mica mixta peque?a de 441x263x73 mm (tolerancia normativa ?2%), esmaltada 2 caras de LA ESCANDELLA, para instalaci?n en seco, fijaci?n con clavos, tornillos o ganchos, seg?n EN 538, EN 539-1, EN 539-2, EN 1024. Para pendientes inferiores a las recomendadas, deber? emplearse una barrera impermeable a fin de garantizar la estanquidad de la cubierta (no incluida).

| Código | Ud | Descripción | Rendimiento |
|---|---|---|---|
| PESAETP_2 | u | Teja mixta pequeña 441x263x73 mm, esmaltada 2 caras (material) | 12.550 |
| PESAQ20 | u | Teja de ventilación mixta pequeña (material) | 0.142 |
| %ESA3 | % | Medios auxiliares | 0 % |
| OGENO01.0003 | h | Oficial primera (mano de obra) | 0.340 |
| OGENO01.0005 | h | Ayudante (mano de obra) | 0.340 |
