# Teja soporte chimenea mixta grande (kit chimenea 160 mm)

- Propiedad del archivo: CONSTRUNARIO
- Formato: FIEBDC-3/2012
- Programa: Construnario VersiĆ³n 3.51
- Fecha de los precios: 24/07/2015
- Divisa: EUR

| Código | Ud | Descripción |
|---|---|---|
| PESAQ47 | u | Teja soporte chimenea mixta grande (kit chimenea 160 mm) |
