# 2/3 teja bajo cumbrera mixta grande (4 u/m), esmaltado

- Propiedad del archivo: CONSTRUNARIO
- Formato: FIEBDC-3/2012
- Programa: Construnario VersiĆ³n 3.51
- Fecha de los precios: 24/07/2015
- Divisa: EUR

| Código | Ud | Descripción |
|---|---|---|
| PESAEQ35 | u | 2/3 teja bajo cumbrera mixta grande (4 u/m), esmaltado |
