# Cubierta de teja curva cerámica 50 esmaltada 2 caras

- Propiedad del archivo: CONSTRUNARIO
- Formato: FIEBDC-3/2012
- Programa: Construnario Versión 3.51
- Fecha de los precios: 24/07/2015
- Divisa: EUR
- Código: ceramica-la- (07/03/2022)

**UESAET5_2** m2 Cubierta de teja curva cerámica 50 esmaltada 2 caras (09/09/2015)
M2. Cobertura de teja cerámica curva 50 esmaltada 2 cara, de 396x182x130 mm de LA ESCANDELLA, para instalación en seco, fijación con clavos, tornillos o ganchos, según EN 538, EN 539-1, EN 539-2, EN1024. Para pendientes inferiores a las recomendadas, deberá emplearse una barrera impermeable a fin de garantizar la estanquidad de la cubierta (no incluida).

| Código | Ud | Descripción | Rendimiento |
|---|---|---|---|
| PESAET5_2 | u | Teja curva cerámica 50 esmalotada 2 caras (material) | 18.050 |
| PESAEQ22 | u | Teja ventilación curva 40, esmaltado (material) | 0.142 |
| %ESA3 | % | Medios auxiliares | 0 % |
| OGENO01.0003 | h | Oficial primera (mano de obra) | 0.340 |
| OGENO01.0005 | h | Ayudante (mano de obra) | 0.340 |
