# Alu-rollo membrana cumbrera transpirable, ancho 310 mm, rojo

- Propiedad del archivo: CONSTRUNARIO
- Formato: FIEBDC-3/2012
- Programa: Construnario Versión 3.51
- Fecha de los precios: 24/07/2015
- Divisa: EUR

**PESAAM09R** m Alu-rollo membrana cumbrera transpirable, ancho 310 mm, rojo
Alu-rollo membrana cumbrera transpirable Rollos 5/10 metros Dimensiones: 31cm ancho Colores: Rojo, Marrón, Negro -Franjas laterales de aluminio recubiertas en su interior por una tira de pegamento y conectadas a una red de polipropileno abierta al aire. Impermeable y cada lado asegura un pasaje libre de 145cm2. -Alta resistencia a Rayos UV y al envejecimiento. -Su aplicación siempre se realizará sobre superficies limpias y secas.
