# Flex Alu encuentros verticales, 300 mm, negro

- Propiedad del archivo: CONSTRUNARIO
- Formato: FIEBDC-3/2012
- Programa: Construnario Versión 3.51
- Fecha de los precios: 24/07/2015
- Divisa: EUR

**PESAAM08N** m Flex Alu encuentros verticales, 300 mm, negro
Flex Alu encuentros verticales Rollos 5/10 metros Dimensiones: 30cm ancho Colores: Rojo, Marrón, Negro, Paja -Banda plisada en forma tridimensional para garantizar la máxima maleabilidad y flexibilidad en su puesta en obra. Flex-Alu es ideal para la impermeabilización y sellado de paso y uniones en el tejado: buhardillas, chimeneas, paredes, claraboyas, ventanas -Alta resistencia a Rayos UV y al envejecimiento. -Su aplicación siempre se realizará sobre superficies limpias y secas.
