# Alu-rollo para limahoyas microperforado, rojo, marrón

- Propiedad del archivo: CONSTRUNARIO
- Formato: FIEBDC-3/2012
- Programa: Construnario Versión 3.51
- Fecha de los precios: 24/07/2015
- Divisa: EUR

**PESAAM18** m Alu-rollo para limahoyas microperforado, rojo, marrón
Alu-rollo para limahoyas microperforado Rollo 10 metros Dimensiones: 50cm ancho Colores: Rojo, Marrón y Negro -Lámina aluminio que se sitúa en limahoya para la recogida de agua de los faldones, garantizando la correcta impermeabilización. -Alta resistencia a Rayos UV y al envejecimiento. -Su aplicación siempre se realizará sobre superficies limpias y secas.
