# Kit Bajocumbrera rigido con soportes rastrel

- Propiedad del archivo: CONSTRUNARIO
- Formato: FIEBDC-3/2012
- Programa: Construnario Versión 3.51
- Fecha de los precios: 24/07/2015
- Divisa: EUR

**PESAAM50** u Kit Bajocumbrera rigido con soportes rastrel
Kit Bajocumbrera rigido con soportes rastrel Dimensiones: 1metro largo baberos 14cms c/u Colores: Rojo Bajocumbrera rígido con cúpula de acero galvanizado y franja en aluminio. Ligero y se adapta a cualquier línea de cumbrera. La salida del aire (100cm2/m- cada lado) asegura una perfecta ventilación del tejado. Se incluye la bajocumbrera y 2 soportes para rastrel.
