# Lagrimero aluminio 8cm x 2ml

- Propiedad del archivo: CONSTRUNARIO
- Formato: FIEBDC-3/2012
- Programa: Construnario Versión 3.51
- Fecha de los precios: 24/07/2015
- Divisa: EUR

**PESAAM36** m Lagrimero aluminio 8cm x 2ml
Lagrimero aluminio Dimensiones: 8cm ancho x 2 metros largo Colores: Rojo, Marrón y Negro Chapa prelacada que se presenta en 3 colores y se utiliza para el remate de las bandas Flex- Alu para Encuentros Verticales y Chimeneas.
