# Peine anti-pájaros (tejas planas) 60 mm x 1 m, rojo

- Propiedad del archivo: CONSTRUNARIO
- Formato: FIEBDC-3/2012
- Programa: Construnario Versión 3.51
- Fecha de los precios: 24/07/2015
- Divisa: EUR

**PESAAM14** m Peine anti-pájaros (tejas planas) 60 mm x 1 m, rojo
Peine anti-pájaros (tejas planas) 6cm ancho x 1 m rojo, negro El peine antipájaros protege la bajo cubierta de aves y roedores. Se instalan con clavos o tornillos directamente en el primer rastrel, superponiendo la teja. Permite la ventilación de la cubierta por la zona de alero.
