# Rejilla alero anti-pájaros 180 mm ancho, rollo 5 m, rojo

- Propiedad del archivo: CONSTRUNARIO
- Formato: FIEBDC-3/2012
- Programa: Construnario Versión 3.51
- Fecha de los precios: 24/07/2015
- Divisa: EUR

**PESAAM34** m Rejilla alero anti-pájaros 180 mm ancho, rollo 5 m, rojo
Rejilla alero anti-pájaros 18 cm ancho, rollo 5 m rojo Las rejillas de alero protegen la abertura de la ventilación de la línea de alero de la entrada de aves y roedores. Los agujeros redondos u ovales aseguran el paso del aire necesario para obtener una ventilación correcta.
