# Cinta adhesiva unión barrera vapor, ancho 50 mm, 50m, amarillo

- Propiedad del archivo: CONSTRUNARIO
- Formato: FIEBDC-3/2012
- Programa: Construnario Versión 3.51
- Fecha de los precios: 24/07/2015
- Divisa: EUR

**PESAAM31** m Cinta adhesiva unión barrera vapor, ancho 50 mm, 50m, amarillo
Cinta Adhesiva Unión Barrera Vapor Dimensiones: 5 cm ancho. Rollo 50 metros Colores: Amarillo Cinta adhesiva profesional en polietileno con red de refuerzo cubierta por pegamento acrílico de alta resistencia. Diseñada para la unión de barreras de vapor en su zona de solapamiento impidiendo el paso del aire y viento en las diferentes capas.
