# Soporte rastrel cumbrera ajustable enroscado, 50 mm, acero galvanizado

- Propiedad del archivo: CONSTRUNARIO
- Formato: FIEBDC-3/2012
- Programa: Construnario Versión 3.51
- Fecha de los precios: 24/07/2015
- Divisa: EUR

**PESAAM05** u Soporte rastrel cumbrera ajustable enroscado, 50 mm, acero galvanizado
Soporte rastrel cumbrera ajustable enroscado Dimensiones: para rastreles ? 5cm ancho Colores: Inoxidable El soporte de rastrel clavado enroscado se instala directamente en la viga de madera de la cumbrera, dejándolo a la altura
