# Ganchos para cumbrera Q02, rojo, paja, marrón

- Propiedad del archivo: CONSTRUNARIO
- Formato: FIEBDC-3/2012
- Programa: Construnario Versión 3.51
- Fecha de los precios: 24/07/2015
- Divisa: EUR

**PESAAM27** u Ganchos para cumbrera Q02, rojo, paja, marrón
Ganchos preformados en aluminio prebarnizado. Su funciones es anclar las piezas de cumbrera al rastrel. Se fijan mediante tornillos, mientras las piezas de cumbrera se encajan mecánicamente gracias a la forma del gancho; eso permite la instalación sin mortero.
