# Clip para teja curva 40, largo 7, 2 cm, inox

- Propiedad del archivo: CONSTRUNARIO
- Formato: FIEBDC-3/2012
- Programa: Construnario Versión 3.51
- Fecha de los precios: 24/07/2015
- Divisa: EUR

**PESAAM25** u Clip para teja curva 40, largo 7, 2 cm, inox
El soporte de rastrel clavado enroscado se instala directamente en la viga de madera de la cumbrera, dejándolo a la altura deseada. Habrá de mantener 80cm entre cada uno de ellos.
