# Rastrel metálico 210 cm largo x 0.6 mm espesor, galvanizado

- Propiedad del archivo: CONSTRUNARIO
- Formato: FIEBDC-3/2012
- Programa: Construnario Versión 3.51
- Fecha de los precios: 24/07/2015
- Divisa: EUR

**PESAAM042** u Rastrel metálico 210 cm largo x 0.6 mm espesor, galvanizado
Dimensiones: 2cm alto x 3cm ancho x 2,10 metro largo 1,5cm ala de la Omega Colores: Galvanizado
