# Puerta pivotante, referencia C-3 MS-300 Basic de Grupsa. Perfilería delgada

- Propiedad del archivo: CONSTRUNARIO
- Formato: FIEBDC-3/2012
- Programa: Construnario Versión 3.51
- Fecha de los precios: 12/09/2022
- Divisa: EUR

| Código | Ud | Descripción |
|---|---|---|
| C1001GRU-0113 | u | Puerta pivotante, referencia C-3 MS-300 Basic de Grupsa. Perfilería delgada |
