# Reja canal para tráfico pesado 4 tornillos acero inox.dimensiones reja 750x380mm

- Propiedad del archivo: CONSTRUNARIO
- Formato: FIEBDC-3/2012
- Programa: Construnario Versión 3.20
- Fecha de los precios: 16/09/2016
- Divisa: EUR

**COF-7131** u Reja canal para tráfico pesado 4 tornillos acero inox.dimensiones reja 750x380mm
Reja de canal modelo RCS F900 para tráfico pesado. Dimensiones de la reja de 750 x 380 mm, altura de 40 mm, apertura libre de 300 mm, superfície de absorción de 13,6 dm2. Con sistema antirrobo mediante 4 tornillos de acero inoxidable que aseguran la reja al marco, evitando movimientos al paso del tráfico y asegurando la estabilidad y colocación de esta en la canal. Reja con gravado de diseño antideslizante. Revestida con tratamiento esmalte epoxi-poliéster de un grueso mínimo de 100 micras exenta de disolventes según Directiva 1999/13/CE. Con una fácil apertura mediante útiles de obra. Pesonalización opcional.
