# Reja de calzada para tráfico pesado, articulada, con junta y cota de paso Ø 620 mm

- Propiedad del archivo: CONSTRUNARIO
- Formato: FIEBDC-3/2012
- Programa: Construnario Versión 3.20
- Fecha de los precios: 16/09/2016
- Divisa: EUR

**COF-6111_1105** u Reja de calzada para tráfico pesado, articulada, con junta y cota de paso Ø 620 mm
Reja calzada articulada con junta modelo RAB E600 Reja Ø670mm Marco Ø850mm de COFUNCO.
