# Reja de calzada para tráfico pesado, articulada, con junta y cota de paso Ø 620 mm

- Propiedad del archivo: CONSTRUNARIO
- Formato: FIEBDC-3/2012
- Programa: Construnario Versión 3.20
- Fecha de los precios: 16/09/2016
- Divisa: EUR

**COF-6111_2105** u Reja de calzada para tráfico pesado, articulada, con junta y cota de paso Ø 620 mm
Reja de calzada modelo RAB E600, articulada, con junta para evitar el ruido, reja Ø 670 mm, marco 850 x 850 mm. Cota de paso Ø 620 mm. Reja articulada con apertura hasta 120º y dotada de bloqueo contra cierre accidental a 110º. Extracción de la tapa a 90º. Cierre por enclavamiento con faldón perimetral. Marco provisto de una junta diseñada especialmente para asegurar un perfecto asentamiento e insonorización. Altura de marco 100 mm para asegurar una perfecta instalación. Superficie con grabado antideslizante. Revestida con tratamiento esmalte epoxi-poliéster de un grueso mínimo de 100 micras exenta de disolventes según Directiva 1999/13/CE. Con una fácil apertura mediante útiles de obra. Pesonalización opcional.
