# Registro de calzada articulado, con junta y cota de paso Ø 700 mm

- Propiedad del archivo: CONSTRUNARIO
- Formato: FIEBDC-3/2012
- Programa: Construnario Versión 3.20
- Fecha de los precios: 16/09/2016
- Divisa: EUR

**COF-2180** Registro de calzada articulado, con junta y cota de paso Ø 700 mm
Registro de calzada modelo ORION D400, articulada, con junta para evitar el ruido, tapa Ø 750 mm, marco 900 x 900 mm. Cota de paso Ø 700 mm. Tapa articulada con apertura hasta 120º y dotada de bloqueo contra cierre accidental a 110º. Extracción de la tapa a 90º. Cierre por enclavamiento con faldón perimetral. Marco provisto de una junta diseñada especialmente para asegurar un perfecto asentamiento e insonorización. Altura de marco 100 mm para asegurar una perfecta instalación. Superficie con grabado antideslizante. Revestida con tratamiento esmalte epoxi-poliéster de un grueso mínimo de 100 micras exenta de disolventes según Directiva 1999/13/CE. Con una fácil apertura mediante útiles de obra. Pesonalización opcional. Sistema antirrobo opcional.
