# Registro de calzada articulado, con junta y cota de paso Ø 600 mm

- Propiedad del archivo: CONSTRUNARIO
- Formato: FIEBDC-3/2012
- Programa: Construnario Versión 3.20
- Fecha de los precios: 16/09/2016
- Divisa: EUR

**COF-2164** u Registro de calzada articulado, con junta y cota de paso Ø 600 mm
Registro calzada articulado con junta y cierre elástico modelo COSMOS D400 Tapa Ø645mm Marco 850x850mm de COFUNCO
