# Reja modular para calzada, articulada y con apertura libre 440 x 690 mm

- Propiedad del archivo: CONSTRUNARIO
- Formato: FIEBDC-3/2012
- Programa: Construnario Versión 3.20
- Fecha de los precios: 16/09/2016
- Divisa: EUR

**COF-5152** Reja modular para calzada, articulada y con apertura libre 440 x 690 mm
Reja modular para calzada modelo MAREMAGNUM D400, articulada, reja 500 x 750 mm, marco 578 x 828 mm. Cota de paso Ø 44 mm. Reja articulada con apertura hasta 120º y dotada de bloqueo contra cierre accidental a 110º. Extracción de la tapa a 90º. Cierre por enclavamiento. Marco provisto de unos apoyos en forma de V para asegurar un perfecto asentamiento e insonorización. Altura de marco 100 mm para asegurar una perfecta instalación. Superficie con grabado antideslizante y al mismo tiempo para aumentar la capacidad de absorción. Revestida con tratamiento esmalte epoxi-poliéster de un grueso mínimo de 100 micras exenta de disolventes según Directiva 1999/13/CE. Con una fácil apertura mediante útiles de obra. Complemento: reja modular de 250 x 500 mm. Anclajes.
