# Registro de calzada articulado, con junta y cota de paso Ø 610 mm

- Propiedad del archivo: CONSTRUNARIO
- Formato: FIEBDC-3/2012
- Programa: Construnario Versión 3.20
- Fecha de los precios: 16/09/2016
- Divisa: EUR

**COF-1160** u Registro de calzada articulado, con junta y cota de paso Ø 610 mm
Registro de calzada modelo ZERMATT D400, articulada, con junta para evitar el ruido, tapa Ø 645 mm, marco Ø 825 mm. Cota de paso Ø 610 mm. Tapa articulada con apertura hasta 120º y dotada de bloqueo contra cierre accidental a 110º. Extracción de la tapa a 90º. Cierre de seguridad mediante dos apéndices elásticos. Marco provisto de una junta diseñada especialmente para asegurar un perfecto asentamiento e insonorización. Altura de marco 100 mm para asegurar una perfecta instalación. Superficie con grabado antideslizante. Revestida con tratamiento esmalte epoxi-poliéster de un grueso mínimo de 100 micras exenta de disolventes según Directiva 1999/13/CE. Con una fácil apertura mediante útiles de obra. Pesonalización opcional. Opcionales: 1. Sistema de cierre integrado anti acceso a personal no autorizado con abertura únicamente con la llave de fundición. 2. Llave de apertura por desbloqueo de cierre elástico. Utilizable como asa para la operación de apertura de la tapa.
