# Registro de calzada articulado, con junta y cota de paso 760 X 760 mm

- Propiedad del archivo: CONSTRUNARIO
- Formato: FIEBDC-3/2012
- Programa: Construnario Versión 3.20
- Fecha de los precios: 16/09/2016
- Divisa: EUR

**COF-3193** u Registro de calzada articulado, con junta y cota de paso 760 X 760 mm
Registro de calzada modelo ARCHILIFT D400, articulada, con junta para evitar el ruido, tapa 840 x 840 mm, marco 920 x 1040 mm. Cota de paso 760 x 760 mm. Tapa articulada con apertura hasta 120º y dotada de bloqueo contra cierre accidental a 110º. Extracción de la tapa a 90º. Facilidad de manipulación de la tapa mediante un sistema de muelles, que permite una reducción muy importante de esfuerzos en la operación de apertura y/o cierre. Tapa provista de junta de estanqueidad. Superficie con grabado antideslizante especialmente diseñado mediante una suave pendiente para que el agua evacúe fácilmente. Cierre antirrobo y llave de maniobra incluidos. Revestida con tratamiento esmalte epoxi-poliéster de un grueso mínimo de 100 micras exenta de disolventes según Directiva 1999/13/CE. Con una fácil apertura mediante útiles de obra. Pesonalización opcional. Opcional: Llave de maniobra ergonómica, con brazo de palanca, personalizable, con cabezal adaptado, utilizable con asa en la operación de apertura y cierre.
