# Reja de calzada, articulada y cota de paso 297 x 550 mm

- Propiedad del archivo: CONSTRUNARIO
- Formato: FIEBDC-3/2012
- Programa: Construnario Versión 3.20
- Fecha de los precios: 16/09/2016
- Divisa: EUR

**COF-5121** u Reja de calzada, articulada y cota de paso 297 x 550 mm
Reja de calzada modelo AQUA D400, articulada, reja 376 x 618 mm, marco 420 x 727 mm. Cota de paso 297 x 550 mm. Reja articulada con apertura hasta 120º y dotada de bloqueo contra cierre accidental a 110º. Extracción de la tapa a 90º. Cierre por enclavamiento con faldón perimetral. Altura de marco 80 mm para asegurar una perfecta instalación. Superficie con grabado antideslizante. Con un sistema antirrobo. Revestida con tratamiento esmalte epoxi-poliéster de un grueso mínimo de 100 micras exenta de disolventes según Directiva 1999/13/CE. Con una fácil apertura mediante útiles de obra. Pesonalización opcional. Sistema cierre antiapertura opcional.
