# Reja de canal para calzada, articulada y dimensiones 500 x 750 mm

- Propiedad del archivo: CONSTRUNARIO
- Formato: FIEBDC-3/2012
- Programa: Construnario Versión 3.20
- Fecha de los precios: 16/09/2016
- Divisa: EUR

**COF-7130** u Reja de canal para calzada, articulada y dimensiones 500 x 750 mm
Reja de calzada modelo CANAL D400, articulada, reja 500 X 750 mm. Reja de canal de montaje modular articulado, para facilitar su apertura, y conseguir una rápida y fácil limpieza de la canal. Altura 35 mm. Superfície de absorción 19 dm2. Superficie con grabado antideslizante. Revestida con tratamiento esmalte epoxi-poliéster de un grueso mínimo de 100 micras exenta de disolventes según Directiva 1999/13/CE. Con una fácil apertura mediante útiles de obra. Pesonalización opcional.
