# Registro hidráulico de calzada, dimensiones del marco 610 x 610 mm

- Propiedad del archivo: CONSTRUNARIO
- Formato: FIEBDC-3/2012
- Programa: Construnario Versión 3.20
- Fecha de los precios: 16/09/2016
- Divisa: EUR

**COF-3186_3137** u Registro hidráulico de calzada, dimensiones del marco 610 x 610 mm.
Registro hidráulico de calzada modelo DRH C250 Tapa 585x585mm Marco 610x610mm Altura Marco 45mm de COFUNCO.
