# Registro hidráulico de calzada, dimensiones del marco 805 x 805 mm

- Propiedad del archivo: CONSTRUNARIO
- Formato: FIEBDC-3/2012
- Programa: Construnario Versión 3.20
- Fecha de los precios: 16/09/2016
- Divisa: EUR

**COF-3182T_3149** u Registro hidráulico de calzada, dimensiones del marco 805 x 805 mm.
Registro hidráulico de calzada modelo DRH C250, articulada, cota de paso 700 x 700 mm. Altura 45 mm. Registros cuadrados con dispositivos de izado para facilitar su levantamiento. Marco hidráulico para evitar la salida de los olores. Superficie con grabado antideslizante. Revestida con tratamiento esmalte epoxi-poliéster de un grueso mínimo de 100 micras exenta de disolventes según Directiva 1999/13/CE. Con una fácil apertura mediante útiles de obra. Pesonalización opcional. Sistema antirrobo opcional.
