# Registro hidráulico para instalación en tubo BBR C250 Tapa Ø258mm

- Propiedad del archivo: CONSTRUNARIO
- Formato: FIEBDC-3/2012
- Programa: Construnario Versión 3.20
- Fecha de los precios: 16/09/2016
- Divisa: EUR

**COF-2146** u Registro hidráulico para instalación en tubo BBR C250 Tapa Ø258mm
Registro hidráulico para instalación en tubo modelo BBR C250 Tapa Ø258mm Marco Ø356x356mm Alto Marco 150mm de COFUNCO.
