# Registro hidráulico para instalación en tubo BBR C250 Tapa Ø360mm

- Propiedad del archivo: CONSTRUNARIO
- Formato: FIEBDC-3/2012
- Programa: Construnario Versión 3.20
- Fecha de los precios: 16/09/2016
- Divisa: EUR

**COF-2147** u Registro hidráulico para instalación en tubo BBR C250 Tapa Ø360mm
Registro hidráulico para instalación en tubo modelo BBR C250 Tapa Ø360mm Marco Ø446x426mm Alto Marco 185mm de COFUNCO.
