# Reja calzada cóncava - Reja 440x300mm

- Propiedad del archivo: CONSTRUNARIO
- Formato: FIEBDC-3/2012
- Programa: Construnario Versión 3.20
- Fecha de los precios: 16/09/2016
- Divisa: EUR

**COF-6112** u Reja calzada cóncava - Reja 440x300mm
Reja de calzada cóncava modelo RIU C250 Reja 440x300mm Marco 490x350mm Altura Marco 47mm de COFUNCO.
