# Reja de calzada articulada - Reja 375x320mm

- Propiedad del archivo: CONSTRUNARIO
- Formato: FIEBDC-3/2012
- Programa: Construnario Versión 3.20
- Fecha de los precios: 16/09/2016
- Divisa: EUR

**COF-5114** u Reja de calzada articulada - Reja 375x320mm
COFUNCO Reja de calzada articulada MARE C250 Reja 375x320mm Marco 530x350mm Altura Marco 100mm de COFUNCO. Reja articulada de apertura superior a 100º. Diseño de ranuras para obtener grandes capacidades de absorción. Superficie con grabado antideslizante. Revestida con tratamiento epoxi-poliéster de un grueso mínimo de 100 micras exenta de disolventes según Directiva 1999/13/CE. Con una fácil apertura mediante útiles de obra. Opcional: 5114-C01 Cierre atornillado antirobo.
