# Reja de calzada articulada - Reja 740x330mm

- Propiedad del archivo: CONSTRUNARIO
- Formato: FIEBDC-3/2012
- Programa: Construnario VersiĆ³n 3.20
- Fecha de los precios: 16/09/2016
- Divisa: EUR

**COF-5102** u Reja de calzada articulada - Reja 740x330mm
Reja de calzada articulada modelo MARE C250 Reja 740x330mm Marco 810x395mm Altura Marco 40mm de COFUNCO.
