# Reja calzada plana - Reja 440x220mm

- Propiedad del archivo: CONSTRUNARIO
- Formato: FIEBDC-3/2012
- Programa: Construnario VersiĆ³n 3.20
- Fecha de los precios: 16/09/2016
- Divisa: EUR

**COF-6105** u Reja calzada plana - Reja 440x220mm
Reja de calzada plana modelo LAGO C250 Reja 440x220mm Marco 470x250mm Altura Marco 35mm de COFUNCO.
