# Reja plana rectangular articulada cierre elástico- Reja 728x728mm

- Propiedad del archivo: CONSTRUNARIO
- Formato: FIEBDC-3/2012
- Programa: Construnario Versión 3.20
- Fecha de los precios: 16/09/2016
- Divisa: EUR

**COF-5139** u Reja plana rectangular articulada cierre elástico- Reja 728x728mm
Reja plana rectangular articulada cierre elástico modelo RONE C250 Reja 728x728mm Marco 790x790mm Altura Marco 85mm de COFUNCO.
