# Reja cóncava rectangular articulada cierre elástico - Reja 448x448mm

- Propiedad del archivo: CONSTRUNARIO
- Formato: FIEBDC-3/2012
- Programa: Construnario Versión 3.20
- Fecha de los precios: 16/09/2016
- Divisa: EUR

**COF-5146** u Reja cóncava rectangular articulada cierre elástico - Reja 448x448mm
Reja cóncava rectangular articulada cierre elástico modelo RONEC C250 Reja 448x448mm Marco 510x510mm Altura Marco 80mm de COFUNCO.
