# Reja cóncava rectangular articulada cierre elástico - Reja 528x498mm

- Propiedad del archivo: CONSTRUNARIO
- Formato: FIEBDC-3/2012
- Programa: Construnario Versión 3.20
- Fecha de los precios: 16/09/2016
- Divisa: EUR

**COF-5147** u Reja cóncava rectangular articulada cierre elástico - Reja 528x498mm
Reja cóncava rectangular articulada cierre elástico modelo RONEC C250 Reja 528x498mm Marco 590x560mm Altura Marco 75mm de COFUNCO.
