# Bordillo buzón con registro - Bordillo 513x365mm

- Propiedad del archivo: CONSTRUNARIO
- Formato: FIEBDC-3/2012
- Programa: Construnario Versión 3.20
- Fecha de los precios: 16/09/2016
- Divisa: EUR

**COF-8103** u Bordillo buzón con registro - Bordillo 513x365mm
Bordillo buzón con registro modelo BBT C250 Bordillo 513x365mm Tapa 455x270mm Altura bordillo 250mm de COFUNCO.
