# Bordillo buzón con registro - Bordillo 800x792mm

- Propiedad del archivo: CONSTRUNARIO
- Formato: FIEBDC-3/2012
- Programa: Construnario Versión 3.20
- Fecha de los precios: 16/09/2016
- Divisa: EUR

**COF-8125** u Bordillo buzón con registro - Bordillo 800x792mm
Bordillo buzón con registro modelo BOR C250 Bordillo 800x792mm Tapa 600m Altura bordillo 120mm de COFUNCO.
