# Bordillo buzón con registro - Bordillo 540x140mm

- Propiedad del archivo: CONSTRUNARIO
- Formato: FIEBDC-3/2012
- Programa: Construnario Versión 3.20
- Fecha de los precios: 16/09/2016
- Divisa: EUR

**COF-8121** u Bordillo buzón con registro - Bordillo 540x140mm
Bordillo buzón con registro modelo BOR C250 Bordillo 540x140mm Altura Bordillo 250mm de COFUNCO.
