# Registro rellenable con marco hidráulico - Tapa 490x490mm

- Propiedad del archivo: CONSTRUNARIO
- Formato: FIEBDC-3/2012
- Programa: Construnario Versión 3.20
- Fecha de los precios: 16/09/2016
- Divisa: EUR

**COF-3406** u Registro rellenable con marco hidráulico - Tapa 490x490mm
Registro rellenable con marco hidráulico modelo TAR B125 Tapa 490x490mm Marco 515x515mm Altura Marco 77mm de COFUNCO.
