# Registro rellenable con marco hidráulico - Tapa 590x590mm

- Propiedad del archivo: CONSTRUNARIO
- Formato: FIEBDC-3/2012
- Programa: Construnario Versión 3.20
- Fecha de los precios: 16/09/2016
- Divisa: EUR

**COF-3407** u Registro rellenable con marco hidráulico - Tapa 590x590mm
Registro rellenable con marco hidráulico modelo TAR B125 Tapa 590x590mm Marco 615x615mm Altura Marco 77mm de COFUNCO.
