# Registro acera PEATONAL B125 Tapa Ø624mm Marco Ø673mm

- Propiedad del archivo: CONSTRUNARIO
- Formato: FIEBDC-3/2012
- Programa: Construnario Versión 3.20
- Fecha de los precios: 25/09/2015
- Divisa: EUR

**COF-1114** u Registro acera PEATONAL B125 Tapa Ø624mm Marco Ø673mm
Registro de acera modelo PEATONAL B125 Tapa Ø624mm Marco Ø673mm Altura Marco 36mm de COFUNCO.
