# Registro acera PEATONAL B125 Tapa Ø590mm Marco Ø690mm

- Propiedad del archivo: CONSTRUNARIO
- Formato: FIEBDC-3/2012
- Programa: Construnario Versión 3.20
- Fecha de los precios: 25/09/2015
- Divisa: EUR

**COF-1146** u Registro acera PEATONAL B125 Tapa Ø590mm Marco Ø690mm
Registro de acera modelo PEATONAL B125 Tapa Ø590mm Marco Ø690mm Altura Marco 30mm de COFUNCO.
